# Angebotsaufforderung (GAEB 90, DA83)
Währung: EUR
Auftraggeber: N.A.

## Leistungsverzeichnis
Datum: 25.08.26

### Gewerk 01 Begrünung Parkplatz Eberthalle und Ebert

*Hinweis*
1.Allgemeines

Die Stadt Ludwigshafen am Rhein beabsichtigt, die
Begrünung des Parkplatzes der Eberthalle und
Baumpflanzungen in der Ebertstraße in Ludwigshafen in
2026 zu auszuschreiben.

2. Lage der Baustellen

Die Baumscheiben befinden sich auf dem Parkplatz vor
der Eberthalle und in einer Grünfläche in der
Ebertstraße, beides angrenzend an den Ebertpark im
Stadtteil Friesenheim in Ludwigshafen am Rhein.

Die Lage der Standorte im städtischen Raum sind den
beigefügten Plänen zu entnehmen.

Achtung:
Die beigefügten Pläne dienen der Ausschreibung und sind
teils nicht
maßstabsgetreu!

3. Weitere zu beachtende Informationen

3.1 Verkehrssicherung

Die Arbeiten finden überwiegend im laufenden Betrieb
statt.
Der Gefahrenbereich der Maschinen muss entsprechend
gegen Zutritt durch Passanten gesichert werden.
Ebenso erforderlich ist die Verkehrssicherung während
der Arbeiten entlang angrenzender öffentlicher Gehwegen
und Straßen.

Verkehrssicherung gilt während der gesamten Arbeitszeit

3.2 Ausführung

Eventuelle Zufahrten dürfen unter Berücksichtigung der
örtl. Verhältnisse durch die Bauausführung nicht in
unzumutbarer Dauer u. Weise gesperrt werden.

Die Belange der Feuerwehr sind zu berücksichtigen. Die
Feuerwehrzufahrt ist über den gesamten Zeitraum der
Arbeiten freizuhalten.

Das Säubern von benutzten Arbeitsflächen ist ohne bes.
Aufforderung nach Bedarf eigenverantwortlich
durchzuführen. Straßen u. Wege sind ständig
verkehrssicher u. sauber zu halten.

3.3 Ausführungszeiten

Der Zeitpunkt der Arbeiten ist jeweils mit dem
Auftraggeber abzustimmen!

Die Ausführung der Leistungen ist dem Auftraggeber (AG
) anschließend  mindestens 3 Tage vor Beginn
anzuzeigen.

Verzögerungen der Arbeiten, die vom Auftragnehmer nicht
zu vertreten sind, sind unverzüglich schriftlich dem
Bauleiter des Auftraggebers zu melden.

Der Vertrag endet mit der Endabnahme. Die Endabnahme
erfolgt im Rahmen einer gemeinsamen Begehung und einem
Protokoll.

3.4 Leistungen und Vergütungen

Sämtliche Leistungen nach Beendigung unverzüglich
rapportieren zu lassen.
Die Rapporte sind spätestens zwei Arbeitstage nach
Ausführung zur Unterschrift bei der Bauleitung
vorzulegen.

3.5 Rechnungsstellung

Die ausgeführten, rapportierten Leistungen können
während der Vertragsdauer mit einer Teilrechnung
abgerechnet werden.
Es können maximal 3 Abschlagsrechnungen vor der
Schlussrechnung gestellt werden.

3.6 In die Leistungspositionen ist einzurechnen:

Temporäre Baustelleneinrichtung, Baustellen-WC,Kosten
und Aufwand für Säubern von Fahrbahnen u. benutzten
Arbeitsflächen.Kosten und Aufwand für Verkehrssicherung
bei den Arbeiten im Schulgelände und entlang
öffentlicher Gehwege/ Straßen

#### Titel 01.01 VORARBEITEN

**01.01.0010 Aufgrabe--/Baubeginnsanzeige mit Einholung Leitungspläne**
Über diese Leistungsposition wird vergütet:

Aufgrabe-/ Baubeginnsanzeige und Aufwand für Einholung
u. Auswertung der Leitungspläne wie Kanal, Wasser,
Strom,
Telefon, Gas etc. von den zuständigen
Versorgungsträgern
Einholung rechtzeitig vor Baubeginn (TWL, Telekom.)
Achtung:
alle Pläne sind nach Fertigstellung der Arbeiten
dem AG auszuhändigen - nach Standorten geordnet!
Menge: 2,000 Stüc

**01.01.0020 Verkehrsrechtliche Anordnung einholen**
Einholen der verkehrsrechtlichen Anordnung für die
Baustellenbeschilderung und -sicherung an Straßen.
Die verkehrsrechtliche Anordnung ist vor festgelegtem
Baubeginn jeder Baustelle einzuholen und dem AG
vorzulegen.
Die Gebühr für das Einholen der verkehrsrechtlichen
Anordnung ist in die Position einzukalkulieren.
Diese Pauschale gilt für die gesamte Bauzeit und wird
nur einmal vergütet.

Zuständige Genehmigungsstelle:

Straßenverkehrsbehörde
Achtmorgenstr., Ludwigshafen
Tel.: 0621-504-3747/ Hr. Strasser
Menge: 2,000 Stüc

**01.01.0030 Verkehrssicherung an Straßen**
Verkehrssicherungsmaßnahmen während der Arbeiten in
den betreffenden Gebieten sind nach den entsprechenden
Vorschriften, in Abstimmung und Genehmigung der
Verkehrsbehörden selbstständig und eigenverantwortlich
durchführen.

Die Baustellen sind gemäß RSA (Richtlinien zur
Sicherung von
Arbeitsstellen) und ZTV-SA für diesen Bereich zu
sichern. Absperrungen/
Beschilderungen sind vorzuhalten. Die Pauschale bezieht

sich für alle Verkehrssicherungsarbeiten bei sämtlichen

Arbeitsgängen.

Die Arbeiten sind bei laufendem Verkehr durchzuführen.
Die Pauschale bezieht sich auf alle Verkehrssicherungsarbeiten bei sämtlichen Arbeitsgängen.
Menge: 1,000 psch

**01.01.0040 Bauzaun Bauzaun aus Fertigelementen 2 m hoch liefern, aufstellen, vorhalten**
Bauzaun liefern, aufstellen, vorhalten und abräumen
aus Stabgitterelementen, mobil, Elemente zueinander
gegen Entnahme fest verbunden, mit
Verbindungselementen, z.B. aus Klammen oder
verschraubbaren Schellen,  gem. Herstellersystem,
Bauzaunfeldlänge 3,50 m, Höhe 2,0 m,
Maschenweite 76,20 x 300 mm,
Pfostenhalterungen aus Betonwerksteinelementen,
Aufstellung ausgerichtet in Richtung der Zaunflucht,
feuerverzinkt in allen Teilen, entgratet ohne
Überstände,
Vorhaltezeitraum: für die gesamte Dauer der Arbeiten
des AN.
Beginn des Vorhaltezeitraumes: nach betriebsfertiger
Aufstellung.
Aufstellung ggf. auch in Teilabschnitten nach
Anweisung durch den AG;
bautechnisch bedingtes Versetzen des Bauzaunes bis
10 m liegt im Verantwortungsbereich des AN und wird
nicht
gesondert vergütet.
Das werktägliche Öffnen und Schließen des Bauzaun ist
Aufgabe des AN und wird nicht gesondert vergütet.
Menge: 300,000 m

**01.01.0050 Baustelle einrichten**
Geräte, Werkzeuge und sonstige Betriebsmittel, die zur
vertragsgemäßen Durchführung der Bauleistungen
erforderlich sind, auf die Baustelle bringen,
bereitstellen und - soweit der Geräteeinsatz nicht
gesondert berechnet wird - betriebsfertig aufstellen
einschl. der dafür notwendigen Arbeiten. Die
erforderlichen festen Anlagen herstellen.

Strom-, Wasseranschluss sowie Entsorgungseinrichtungen
und dgl. für die Baustelle, soweit erforderlich,
herstellen. Kosten für Vorhalten, Unterhalten und
Betreiben der Geräte, Anlagen und Einrichtungen
einschl. Mieten, Pacht, Gebühren und dgl. werden nicht
mit dieser Pauschale, sondern mit den Einheitspreisen
der betreffenden Teilleistungen vergütet.
Soweit nicht für bestimmte Leistungen (z.B.
Bedarfsleistungen) für das Einrichten der Baustelle
gesonderte Positionen im Leistungsverzeichnis enthalten
sind, gilt die Pauschale für alle Leistungen sämtlicher
Abschnitte des Leistungsverzeichnisses.
Menge: 1,000 psch

**01.01.0060 Gehölzaufwuchs bis 3,00 m Höhe roden und entfernen**
Vorhandener Bewuchs in Baumscheiben, aus
verschiedenen Gehölzen, Wuchshöhe bis 3 m,
mit Unterpflanzung aus Bodendeckern,
vollständig aufnehmen, einschl. Wurzeln,
Wildaufwuchs (Gehölzanflug) sowie Krautaufwuchs
möglich,
gewonnene Stoffe laden, abfahren und auf einer AN
Deponie entsorgen, einschl. aller Gebühren.

Einzel- und Kleinflächen.
Menge: 150,000 m²

**01.01.0070 Baumstubben in Baumscheiben entfernen für Neupflanzung**
Baumstubben D 25cm in Baumscheiben komplett entfernen
inkl.
Wurzelansätze u. Wurzeln größer 5 cm ausreichend tief
für
Neupflanzung, Stubben gemäß Vorgaben der Versorgungsträger beseitigen inkl. evtl. nötiger Handarbeiten,
Leitungen
dürfen nicht beschädigt werden, Schäden gehen zu Lasten

des AN.
Rodungsmaterial laden, auf AN-Kippe entsorgen.
Menge: 1,000 Stck
Zuordnung: 214

**01.01.0080 Baumstubben in Baumscheiben entfernen für Neupflanzung**
Baumstubben D 45cm in Baumscheiben komplett entfernen
inkl.
Wurzelansätze u. Wurzeln größer 5 cm ausreichend tief
für
Neupflanzung, Stubben gemäß Vorgaben der Versorgungsträger beseitigen inkl. evtl. nötiger Handarbeiten,
Leitungen
dürfen nicht beschädigt werden, Schäden gehen zu Lasten

des AN.
Rodungsmaterial laden, auf AN-Kippe entsorgen.
Menge: 1,000 Stck
Zuordnung: 214

**01.01.0090 Baumstubben in Baumscheiben entfernen für Neupflanzung**
Baumstubben D 175cm in Baumscheiben komplett entfernen
inkl.
Wurzelansätze u. Wurzeln größer 5 cm ausreichend tief
für
Neupflanzung zum Teil oder ganz durch ausfräsen, Bagger
und Handarbeit, Stubben gemäß Vorgaben der Versorgungsträger beseitigen inkl. evtl. nötiger Handarbeiten,
Leitungen
dürfen nicht beschädigt werden, Schäden gehen zu Lasten

des AN.
Rodungsmaterial laden, auf AN-Kippe entsorgen.
Menge: 6,000 Stck
Zuordnung: 214

**01.01.0100 Betonplatten und Pflasterbeläge, komplett mit Unterbau aufnehmen und entsorgen**
Betonplatten und verschiedene Pflasterbeläge, sowie
Natursteinpflaster, inklusive ca. 10 cm
Sand-/Splittbettung oder ca. 8 cm Magermörtel
aufnehmen, laden und
auf AN-Deponie entsorgen.
Es handelt sich um mehrere EinzelflächenAbrechnung
durch Aufmaß.
Menge: 70,000 m²
Zuordnung: 512

**01.01.0110 Platten- und Pflasterbeläge aufnehmen u. wiederverlegen**
Platten- und Pflasterbeläge aller Art im
Anschlussbereich an Baumscheiben entsprechend den
Angaben der Bauleitung aufnehmen, Steine säubern,
seitlich diebstahlsicher lagern und später auf neue
Höhe und Flucht auf Spezialbettungssand 0/5mm mit
Brechsandanteil verlegen, einschl. auffüttern der
Tragschicht. Platten einschlämmen und festklopfen;
einschl. Lieferung von Ersatzmaterialien.
Die aufzunehmenden Flächen sind vor Baubeginn mit der
Bauleitung festzulegen und auf zumessen.
Hier überwiegend Naturgroßsteinpflester.

Abrechnung anhand der wiederverlegten Beläge.
Menge: 140,000 m²
Zuordnung: 512

**01.01.0120 Schnittkante Betonpflaster oder Natursteinpflaster**
Paßstücke - gerade Schnitte - zu Betonpflaster und
Natursteinpflaster bis 20 cm stark - einmessen,
durchgehend mit
Naßschneidemaschine oder Trennschleifer trennen,
Reststücke laden, auf AN-Kippe entsorgen.Abrechnung
nach Längenaufmaßen.

Standorte sind anzugeben, sonst erfolgt keine
Anerkennung.
Menge: 140,000 m
Zuordnung: 214

**01.01.0130 Tiefbordeinfassung abbrechen**
Tiefbordeinfassung 100 x 10 x 40 cm der vorh.
Baumscheibe abbrechen inklusive Betonfundament: bis 25
cm tief, inkl. Rückenstütze, aufnehmen und auf AN-
Deponie entsorgen.
Abbruch laden, abfahren und entsorgen,
einschl. aller Entsorgungsgebühren.

Abrechnung nach Aufmaß.
Menge: 90,000 m
Zuordnung: 512

**01.01.0140 Betonabbruch, ca. 15 - 20 cm stark**
Betonabbruch durchführen. Das ist : Vorhandene
Betonfundamente, Betonmauern mit Bewehrung in
unterschiedlichen Stärken ca. 20 - 30 cm,
abbrechen.Abrechnung anhand der Aufmaße an der
Abbruchstelle und nach Lieferscheinen.
Abbruch laden, abfahren und entsorgen,
einschl. aller Entsorgungsgebühren.
Menge: 5,000 m³
Zuordnung: 512

**01.01.0150 Pflasterdecke aus Natursteinpfl., aufnehmen, lagern**
Leistung wie zuvor beschrieben,
jedoch Pflastersteine aufnehmen, laden
und zur Wiederverwendung und Wiedereinbau
an anderer Stelle fördern.
Förderweg bis 400 m.
Steine säubern und seitlich lagern.

Abrechnung nach Flächenaufmaß an der
Entnahmestelle.
Menge: 65,000 m²
Zuordnung: 515

**01.01.0160 1- Zeiler aus vorhandenen Naturstein verlegen**
Einfassung der Baumscheibe aus Natursteinpflaster
bauseits gelagert, als 1  zeilige Pflastereinfassung in
Beton
versetzen, einschl. beidseitiger Rückenstütze, und
Bettung aus Beton C12/15, sowie aller Erd- und
Nebenarbeiten.
Einzeiler umlaufend verfugen mit Mörtel MGIIIa.
Einzeiler rückstandslos von Mörtel säubern.
Menge: 140,000 m
Zuordnung: 515

**01.01.0170 Gehwegplatten aus Beton, aufn, lagern, wiederverlegen**
Gehwegplatten aus Beton, Format 50 x 50 cm,
Stärke 5cm, verlegt in Baumscheiben entsprechend
der Angaben der Bauleitung aufnehmen, Platten säubern,
seitlich lagern und nach Herstellung der Baumpflanzung
wiederverlegen, einschl. neuer Bettung aus
Spezialbettungssand 0/5 mm mit Brechsandanteil und
einschl.
Auffütterung vorhandener Tragschichten mit
Schotter/Kft 0/45
oder Kiessand 0/32, einschl. Lieferung.
Einschl. erforderlicher Anpassungen an Begrenzungen,
Einbauten, Einfassungen.

Vorhd. Bettung aus Sand/Kiessand oder Splitt aufnehmen,
Dicke bis 5 cm,
Stoffe laden, abfahren und geordnet entsorgen, einschl.
aller Entsorgungsgebühren.

Die aufzunehmenden Flächen sind vor Baubeginn mit der
Bauleitung festzulegen und aufzumessen.

Abrechnung nach aufgemessener Fläche.

Mehrere bis zahlreiche Einzelflächen.
Menge: 6,000 m²
Zuordnung: 512

**01.01.0180 Zulage, Bettung aus Traßzementmörtel MG III, 5 cm**
Zulage zu vorbeschriebener Position,
für Lieferung und Herstellung einer Bettung aus
Traßzementmörtel, MG III, Stärke 4  5 cm.
Ausführung in Kleinflächen und teilweise nur
1 reihig (oder bis 1m²).
Menge: 6,000 m²
Zuordnung: 512

**01.01.0190 Analyse Asphalt mit Bericht**
Asphaltprobe analysieren auf Schadstoffe wie Pech, Teer
etc.,
Festlegung der Belastungsklasse, Bestimmung der Abfallklasse entsprechend Europäischem Abfallartenkatalog
(EAK),
zu jeder untersuchten Probe ist separater Bericht mit
Analyseergebnis 1-fach beim AG abzugeben.
Abrechnung nach Anzahl analysierter Proben.
Entnahmestellen gemäß Angaben im Plan.
Asphaltbeprobung gemäß Artikelverordnung vom 01 August
2023
nach EBV, BBodSchV, DepV und GewAbfV.
Menge: 2,000 Stüc

**01.01.0200 Bit. Befestigung trennen, Dicke bis 15 cm**
Bituminöse Befestigung in Gehwegen mittels
Asphaltschneidegerät geradlinig trennen,
Dicke bis 15 cm.
Menge: 25,000 m
Zuordnung: 594

**01.01.0210 Bit. Befestigung trennen, Dicke > 15 bis 20 cm**
Bit. Befestigung trennen wie zuvor beschrieben,
jedoch Dicke > 15 bis 20 cm.
Menge: 25,000 m
Zuordnung: 594

**01.01.0220 Bit. Befestigung aufbrechen, laden, bis 15 cm Dicke**
Bituminöse Befestigungen oder Asphaltoberbau
in Gehwegen aufbrechen,
Aufbruchmaterial teerfrei,
Dicke des Asphaltoberbaus 10 - 15 cm,
Aufbruch gegebenenfalls zerkleinern,
Asphaltaufbruch zur Abfuhr laden.
Abfuhr und Entsorgung werden gesondert vergütet.

Die Abfuhr hat unverzüglich nach Beendigung des
Asphaltabbruchs zu erfolgen, eine Zwischenlagerung auf
der Baustelle ist nicht gestattet.

Abrechnung nach Flächenaufmaß.
Menge: 12,000 m²
Zuordnung: 594

**01.01.0230 Zulage, Bit. Befestigung aufbrechen, > 15 - 20 cm**
Zulage zu vorbeschriebener Position
für Aufbruchstärken, > 15 - 20 cm.
Menge: 12,000 m²
Zuordnung: 594

**01.01.0240 Tiefborde, liefern und versetzen, 100x10x40cm**
Bordsteine aus Beton, 100x10x40cm, Tiefborde,
betongrau,
liefern und höhen- und fluchtgerecht in bestehende
Bordeinfassungen einbauen,
einschl. Herstellung einer Bettung aus Beton C12/15,
Stärke 20 cm und beidseitiger Rückenstütze,
sowie aller Nebenarbeiten.
OK Borde 20cm über angrenzendem Belag.
Standort: Parkplatz Eberthalle
Einfassungen anpassen.
Maße 6,5m x 5m
Menge: 140,000 m
Zuordnung: 214

**01.01.0250 Tiefborde, liefern und versetzen, 100x8x20cm**
Bordsteine aus Beton, 100x8x20cm, Tiefborde, betongrau,
liefern und höhen- und fluchtgerecht in bestehende
Belagsflächen einbauen,
einschl. Herstellung einer Bettung aus Beton C12/15,
Stärke 20 cm und beidseitiger Rückenstütze,
sowie aller Nebenarbeiten.
OK Borde +/-0cm über angrenzendem Belag.
Standort Asphaltbelag Ebertstraße.
Der Belag ist allseitig wieder an zuarbeiten und
lückenlos zu schließen.
Menge: 16,000 m
Zuordnung: 214

**01.01.0260 Schnitte Tiefborde**
Paßstücke - gerade Schnitte - an Tiefborden bis 10 cm
stark und 40 cm lang - einmessen, durchgehend mit
Naßschneidemaschine oder Trennschleifer trennen,
Reststücke laden, auf AN-Kippe entsorgen. Stücke unter
30 cm dürfen nicht eingebaut werden.Abrechnung nach
Längenaufmaßen.

Standorte sind anzugeben, sonst erfolgt keine
Anerkennung.
Menge: 30,000 Stüc
Zuordnung: 214

**01.01.0270 Schotter, K.0/32 liefern und einbauen**
Schotter, Natursteinmaterial z.B. Porphyr / Granit,
frei Baustelle liefern und im Bereich der zukünftigen
Wegeflächen
als Tragschicht entsprechend dem Bedarf lageweise
einbauen und verdichten. Einzurechnen sind alle
Transportarbeiten innerhalb der Baustelle.
Einbaustärke: ca. 40 cm (800 kg/m²)
Abrechnung an Hand der Wiegekarten.
 vKörnung:  0/32Einbaustärke:  40 cmAbrechnung erfolgt
gem. Liefernachweise, die täglich
der Bauleitung vorzulegen sind.
Menge: 40,000 t
Zuordnung: 512

**01.01.0280 Grasnarbe abschälen und entsorgen**
Grasnarbe für Baumscheiben 5cm stark abschälen, laden
und
auf AN-Kippe entsorgen. Eventuell vorhandener
Müll / Unrat und Laub aufnehmen. Grünabfall, Müll/Unrat

und Laub wird Eigentum des AN u. ist zu beseitigen.
Abrechnung nach Flächenaufmaßen.

Es handelt sich um mehrere Einzelflächen.
16 x 1m x 1m
Menge: 16,000 m²
Zuordnung: 542

#### Titel 01.02 ERDARBEITEN

**01.02.0010 Suchgräben / Suchschlitze**
Suchgräben/ Suchschlitze zur Ortung und Freilegung
vorhandener Leitungen/Kabeln herstellen,
in kombinierter Maschinen - und Handarbeit,
Tiefe bis 1,50 m.
Aushub für Zwischentransport laden,
Vorhandene Leitungen von Hand freilegen,
gegebenenfalls sichern.
Bodenklasse 4 - 5 nach DIN 18 300.
Zahlreiche Einzelflächen.
Freigelegte Leitungen nach den Vorgaben
der Leitungsträger einsanden,
Lieferung von Stoffen wird gesondert vergütet.

Abfuhr und Entsorgung des Aushubs werden gesondert
vergütet.

Hinweis:
Für die Entsorgung ist das Aushubvolumen mit
Bezeichnung des Baumquartieres zu dokumentieren, sonst
erfolgt
keine Anerkennung.

Abrechnung nach erbrachten Suchschlitzen/Suchgräben
als Einheit/ m³.

Ausführung nur nach besonderer Anordnung durch die
Bauleitung.
Menge: 70,000 m³

**01.02.0020 Aushub f. Baumgruben herstellen und laden**
Aushub für Baumgruben in Baumscheiben/
Baumquartieren ohne Altlastenverdacht herstellen,
Abmessungen der Baumgruben:
6 mal ca. 5m x 6,5m x 1,5m
Tiefe: -1,50m ab OK spätere Einfassung, bzw. wird vor
Ort durch die Bauleitung festgelegt.

16 mal ca. 1m x 1m x 1,5m in der Grünfläche der
Ebertstraße
2 mal ca. 2m x 2m x 1,5m in der Asphaltfläche der
Ebertstraße

Abzüglich 70m³ Pos. vor.

Aushubmaterial unbelastet,
Boden Klasse 3-4 DIN 18300, und/oder
Fertigsubstrate, Erde, Sand, in Kleinmengen Magerbeton,
eventuell Trümmerschutt;
Aushub  getrennt nach den jeweiligen Stoffen, Boden,
Substrate, Bauschutt - laden,
Abfuhr und Entsorgung des Aushubs werden gesondert
vergütet.

Baumgrubensohle 40 cm tief lockern,
Seitenwände mit Baggerzähnen aufreißen,
Ggf. vorgefundene Verdichtungen beseitigen,
Sperrschichten durchbrechen, Maschinenarbeit.

Es ist sicherzustellen, dass sich in der Pflanzgrube
keine Staunässe bilden kann, die das Einwurzeln des
Baumes erschweren würde.
Bei Baumgruben, bei denen Leitungen zu erwarten sind,
ist nach besonderer Abstimmung mit der Bauleitung und
unter Berücksichtigung der Vorgaben der Netzbetreiber
der Aushub nur in Handschachtung auszuführen.
Die Vergütung für die Handschachtung erfolgt in
 Position vor. und nach

Für jedes Baumquartier ist der tatsächliche Aushub zu
dokumentieren.

Sämtliche organischen Stoffe und sonstige Fremdstoffe
sind beim Aushub der Baumgrube aus dem Aushubmaterial
zu selektieren und bis zum Abtransport geordnet
zwischen zu lagern.
Grünabfall sowie Fremdstoffe laden, abfahren und
entsorgen, einschl. aller
Entsorgungsgebühren.
Abrechnung nach Mengenermittlung an der Entnahmestelle.

In vier Baumquartieren am Ebertparkplatz steht je ein
Stromverteilerkasten und je 2 Laternen.
Menge: 260,000 m³

**01.02.0030 Zulage zu Position vor, Aushub mittels Saugbagger**
Menge: 150,000 m³

**01.02.0040 Transport Material aus beiden Positionen vor**
Material aus Position 01.02.0010, 01.02.0020 und
1.02.0030 laden und ins Zwischenlager.
Transportweg bis 0,3 km.
Adresse Parkplatz Eberthalle, 67065 Ludwigshafen
Transportieren.
Herr Baumann 06215043340
Kippstelle wird angewiesen.
Mengennachweis nach Aufmaß vor Ort.
Menge: 330,000 m³
Zuordnung: 542

**01.02.0050 Bodengutachten**
Fahrtkostenpauschale für die Beprobung/Anfahrten
Probeentnahme aus Haufwerken/Schürfe, Entnahme von
Einzelproben, Herstellen von Mischproben/Laborproben,
Laboranalytik
4 x auf EBV (Boden),
abfallrechtliche Auswertungen.
Menge: 4,000 Stüc
Zuordnung: 542

*Hinweis*
LeitungsschutzmaßnahmenEinbau nur auf besondere
Anordnung des AG !
Einbaustellen werden vom AG angewiesen !

**01.02.0060 Zulage, Aushub Baumgruben in Handarbeit**
Zulage für den Aushub von Baumgruben für
Ausschachtungen in Handarbeit, wegen vorhandener
Leitungen, nach Rücksprache mit dem AG oder nach
Erfordernis.

Die Handschachtung ist mit Benennung der Baumgrube
(BaumNr./Adresse) und der Abmessungen zu dokumentieren,
sonst erfolgt keine Anerkennung.

Die Bauleitung ist über die Notwendigkeit der
Handschachtung zeitnah zu informieren, vorhandene und
ggfs. freigelegte Leitungen sind zu dokumentieren.

Transport über Pos 01.02.0040

Boden Klasse 3-4 DIN 18.300,
Erde, Sand, in Kleinmengen Magerbeton, eventuell
Trümmerschutt.

Abrechnung nach Aufmaß
Menge: 40,000 m³

**01.02.0070 Leitungsschutz: HDPE-Wurzelsperre, Dicke 2 mm**
Wurzelsperre/ Wurzelschutzfolie aus HDPE,
Materialstärke/dicke mind. 2 mm, Farbe schwarz,
in Bahnen von 1,50 m Breite liefern,
und anschließend als 1,40 m hohe
Barriere/ Wurzelsperre senkrecht im Baumquartier als
Schutz der Leitungen vor Wurzeln einbauen, einschl.
erforderlicher Zuschnitte,1-5 Stck./Quartier,
an Wandungen Baumgrube anlegen, etwaige Stöße oder

Ecken wurzeldicht verbinden.
Abrechnung nach Aufmaß Längen x Höhen eingebauter
Einzelflächen.
(Einbaulänge pro Einbaustelle: zw. 1,0 und 6,5 m,
genaue Längen sind vor Ort mit AG abstimmen !)

Erdaushub wird in Positionen "Baumgrubenaushub"
vergütet.

Ausführung nur auf besondere Anordnung des AG !
Standorte sind zu benennen und mit Fotonachweis zu
dokumentieren, sonst erfolgt keine
Anerkennung.
Menge: 100,000 m²

**01.02.0080 Leitungsschutz mit Kabelschutzrohr**
Leitungsschutz nachträglich herstellen
aus Kunststoffrohr DN 150, (bestehend aus zwei
Halbschalen)
Schutzrohr mit entsprechender Eignung muss längs zu
öffnen sein und mit Schnappverschluss wieder
wurzelsicher verschließbar.
Länge der Schutzrohre: nach Erfordernis
Die zu schützende Versorgungsleitung in der Baumgrube
ist:- in Handarbeit freizulegen,- mit dem speziellen
Kunststoffrohr zu ummanteln, - ausreichend stark mit
Sand abzudecken.
Sand um das Kunststoffrohr feststampfen
Warnband profil- und höhengerecht auf Leitungstrasse
aufbringen.
Alle Leistungen bis zur fertigen Herstellung sind
einzukalkulieren.
Menge: 60,000 m

#### Titel 01.03 VEGETATIONSTECHN. BODENBEARBEITUNG

**01.03.0010 Vegetationsgemisch für Baumgruben + Restbaumscheiben - Vulkatree 0/32**
Vegetationsgemisch für Baumgruben (Vulkatree)
K. 0/32 als mineralisch-organisches Substrat,
entmischungssicher hergestellt, gemäß FLL-Richtlinien,
RAL-geprüft, Wasserspeicherungskapazität 30-55
Gew.%, PH-Wert 6,5-7,5, Salzgehalt 0,5-1,5 g/Liter,
Basiskomponenten:
- Naturbims,
- Leicht-Lava,
- Löß

Materialien homogen gemischt, nach Bedarf liefern,
einbauen
- in Baumgruben bis 1,5 m stark
Baumgruben beim Verfüllen mit mindestens 100 ltr.
Wasser pro Grube in 2 Gaben einschlämmen
(Wasser liefern).
Abrechnung verdichtete Massen nach Aufmaßen an
den Einbaustellen (+ zusätzl. Vorlage Lieferschein
für Herkunftsnachweis).

Liefernachweis: Baumgrubensubstrat Vulkatree 0/32 mm

  Fa. Vulcatec
  Im Pommerfeld 2
  56630 Kretz / Andernach
  Tel. 02632 / 95 48-0

Fax 02632 / 95 48-20
oder gleichwertig.  Nachweis über Gemisch u. Herkunft ist vorzulegen ! Gleichwertigkeit ist mit Angebotsabgabe nachzuweisen sonst erfolgt keine Anerkennung!

Herkunft:..............................................
...............................
  (vom Bieter
anzugeben)
(gerechnet wurde:
- 6 Baumgruben a` ca. 5,0x6,5x1,5 m = 292,5m³
- 16 Baumgruben a` ca. 1,0x1,0x1,5 m = 24m³
- 2 Baumgruben a` ca. 2,0x2,0x1,5 m = 12m³

Material muss nach Setzungen oberflächenbündig mit
Randeinfassung/Umgebenden Flächen sein.

Liefermengen rechtzeitig mit AG abstimmen !
Menge: 328,500 m³
Zuordnung: 214

**01.03.0020 Alginure für Baumpflanzungen**
Alginure-Bodengranulat liefern, gleichmäßig in obere 40
cm
Substrat untermischen, 2kg/Baum/Solitär.
Abrechnung nach Anzahl Bäume (31 Stück) +  zusätzlich
als Nachweis Lieferscheine vorlegen.
Menge: 62,000 kg

**01.03.0030 Organischer Langzeitdünger zur Baumpflege**
Organischer NPK-Dünger aus mikrobieller Pilzbiomasse
unter Zusatz von Vinasse als organische Kaliumquelle.
Der Stickstoff ist organisch in Proteinstrukturen
gebunden und wird durch mikrobiologische Abbauprozesse
langsam freigesetzt. Die Biomasse ist getrocknet,
granuliert und durch thermische Behandlung steril.

1 Gabe einmalig mit 100 g pro Jungpflanze

Inhaltsstoffe:

Stickstoff (N):  8%
Phosphor (P):  4%
Kalium (K):  5%

Weitere Inhaltsstoffe: Vitamine, Spurenelemente

Einsatzbereiche: bei Neupflanzungen; Nachdüngungen

Liefernachweis:

  SW-Düngesysteme GmbH
  Am Exer 10 b
  38302 Wolfenbüttel
  Telefon: 05331/903110
  Fax: 05331/903129
  E-Mail: info@sw-duenger.de

oder gleichwertig. Die Gleichwertigkeit ist mit
Angebotsabgabenachzuweisen, sonst erfolgt keine
Anerkennung.

angebotenes Granulat:
.......................................................
  ( vom Bieter
einzutragen )
Menge: 3,100 kg
Zuordnung: 531

**01.03.0040 Wurzelbelüftung mit perforiertem Rohr, Länge 1,5 m**
Wurzelbelüftung der neuen Baumquartiere
mittels zu liefernder Belüftungsrohre oder systeme
herstellen,
Erzeugnis/Produkt nach Wahl des Bieters:

....................
  (Bietereintrag)

Wurzelbelüftungssystem für Tiefenbelüftung liefern
und gemäß Herstellerangaben vor Pflanzung der
Hochstämme im Baumquartier höhen- und lotrecht
einbauen,
einschl. aller Nebenarbeiten.
Wurzelbelüftungssystem ( 1 Stück) bestehend aus:

Verbundrohr perforiert aus HDPE,
Innendurchmesser mindestens 100 mm, Baulänge 1.500
mm Schwenkbarem Lüftungsdeckel aus
Edelstah lEinlassöffnung aus Aluminiumguss, befahrbar
bis Klasse D 400Adapter (Unterteil) zur Kupplung an
Verbundrohr Kranz zur Befestigung in Pflasterbelägen
(optional)Alle Bauteile liefern und gemäß
Herstellerangaben flucht- und lotrecht einbauen,
einschl. ggf. erforderlichem Kürzen des
Rohres. Hinweis: Belüftungsrohr zeitgleich mit dem
Einbau
des Substrates aus Pos. 03.03.0010. versetzen. Einbau
in
Baumscheiben gemäß Vorgaben des AG oder

  nach örtlicher Festlegung. Anzahl: 6 Stück pro
Baumquartier Parkplatz Ebertpark abhängig von der
Baumscheibengröße und der Festlegung durch den AG.
Abrechnung nach bearbeiteten
Einheiten/Wurzelbelüftungen.
Menge: 6,000 Stck

**01.03.0050 Wurzelbelüftung mit perforiertem Rohr, Länge 1,5 m**
Wurzelbelüftung der neuen Baumquartiere
mittels zu liefernder Belüftungsrohre oder systeme
herstellen,
Erzeugnis/Produkt nach Wahl des Bieters:

....................
  (Bietereintrag)

Wurzelbelüftungssystem für Tiefenbelüftung liefern
und gemäß Herstellerangaben vor Pflanzung der
Hochstämme im Baumquartier höhen- und lotrecht
einbauen,
einschl. aller Nebenarbeiten.
Wurzelbelüftungssystem ( 1 Stück) bestehend aus:

Verbundrohr perforiert aus HDPE,
Innendurchmesser mindestens 100 mm, Baulänge 1.500
mm Schwenkbarem Lüftungsdeckel aus
Edelstah lEinlassöffnung aus Aluminiumguss, befahrbar
bis Klasse D 400Adapter (Unterteil) zur Kupplung an
Verbundrohr Kranz zur Befestigung in Pflasterbelägen
(optional)Alle Bauteile liefern und gemäß
Herstellerangaben flucht- und lotrecht einbauen,
einschl. ggf. erforderlichem Kürzen des
Rohres. Hinweis: Belüftungsrohr zeitgleich mit dem
Einbau
des Substrates aus Pos. 03.03.0010. versetzen. Einbau
in
Baumscheiben gemäß Vorgaben des AG oder

  nach örtlicher Festlegung. Anzahl: 2 Stck. pro
Baumscheibe, an restlichen Baumstandorten (=18 Stück)
abhängig von der Baumscheibengröße und der
Festlegung durch den AG. Abrechnung nach bearbeiteten
Einheiten/Wurzelbelüftungen.
Menge: 18,000 Stck

#### Titel 01.04 PFLANZARBEITEN

*Hinweis*
Vorbemerkungen zu Pflanzarbeiten

Alle Pflanzarbeiten sind gem. DIN 18916 auszuführen.

An den Gehölzen ist entsprechend Ihrer Art und Größe,
sowie nach Standortbedingungen und Jahreszeit ein
fachgerechter Rückschnitt (Pflanzschnitt) der
oberirdischen Pflanzenteile vorzunehmen.
Achtung:
Der Leittrieb der Bäume darf nur in Ausnahmefällen und
nur nach Anweisung und Zustimmung des AG eingekürzt
oder abgeschnitten werden.

Bei ballenlosen Pflanzen sind Wurzeln ebenfalls zu
schneiden / einzukürzen.

In den Einheitspreis ist einzurechnen:
-  eventuell erforderliche Zwischeneinschläge
-  Auslegen der Gehölze nach Plan oder Angabe
-  durchdringendes Anwässern der Gehölze nach der
Pflanzung einschließlich der
  Bereitstellung von Schläuchen etc., und
einschließlich der Wasserentnahme über Standrohre des
AG

Die Pflanzgruben sind, wenn nicht anders ausgeschrieben
oder in der Örtlichkeit durch die Bauleitung angegeben,
in einer Breite und Tiefe auszuheben, die mind. der 1,5
fachen Größe und Durchmesser und Höhe des lockeren
Wurzelwerkes bei Ballenpflanzen entspricht.
Bei nicht ausreichend durchlässigem Baugrund sind
entsprechende Maßnahmen zur Verhinderung der Staunässe
durchzuführen.

Bei der Übergabe der Pflanzflächen muss die
Pflanzfläche in einem abnahmefähigen Zustand sein. Als
abnahmefähiger Zustand gilt:
1. Die Pflanzarbeiten müssen nach den Festlegungen des
Abschnitt 5 der VOB DIN 18916 erfolgt sein. Der
Anwuchserfolg nach DIN muss gegeben sein.

2. Die Pflanzflächen sind nach der Pflanzung zu ebnen
und zu lockern, Steine ab 2 cm Durchmesser und Unrat,
sowie schwer verrottbare Pflanzenteile und
Wurzelunkräuter sind abzulesen. Gießmulden müssen
dabei erhalten bleiben.

3. Verankerungen und Schutzvorrichtungen müssen so
angebracht werden, dass an der Rinde bei und nach der
Pflanzung keine Verletzungen entstehen können.

Ersatzlieferungen in Größen und Arten bedürfen der
Zustimmung durch den Bauherrn.
Für während der vereinbarten Pflegezeit ausgefallene
Gehölze
ist auf Kosten des AN Ersatz zu leisten (siehe auch
Vertragsgrundlage Fertigstellungspflege und
Vertragsgrundlage Entwicklungspflege).

Die Pflanzenlieferung ist dem AG rechtzeitig
anzukündigen (mind. 2 Tage vorher) und vom AG durch
formelle Zustimmung vor Ort abnehmen zu lassen.
Für nicht abgenommene Gehölze ist zeitnah durch den AN
Ersatz zu leisten.

**01.04.0010 Straßenbäume als Hochstamm pflanzen STU 18/20**
Straßenbäume als Hochstamm fachgerecht nach VOB
pflanzen einschließlich aller Nebenarbeiten.
Pflanzgrube ausheben: Durchmesser
mindestens 2- fache Größe des Wurzelballens,
Baumgröße: STU =  18 - 20  mit Ballen oder
Drahtballierung
Baumarten: gemäß Titel Pflanzenlieferung
Ballentuch, bzw. Drahtballen öffnen soweit wie möglich
runterschlagen, um Einwurzeln in das Substrat zu
fördern.
Baum fachgerecht bzw. nach Angabe auslichten
Gießmulde fachgerecht herstellen.
Achtung: Bäume dürfen nur mit "festem", gut
durchwurzeltem und gut durchfeuchtetem Ballen gepflanzt
werden !
Baum mit mind. 100 ltr./Baum einschlämmen (das Wasser
ist zu stellen).
Überschüssiges Material des Baumsubstrates laden und
der Wiederverwertung zuführen.
Menge: 31,000 Stck

**01.04.0020 Mykorrhiza-Impfstoffe liefern und anwenden**
Mykorrhiza-Impfstoffe liefern und als
Beimpfung des Wurzelballens und des umgebenden
Substrates gemäß Herstellerangaben anwenden.
Mykorrhiza von heimischen Pilzarten zur
Bodenverbesserung. Der Impfstoff ist als Substrat in
Wurzelnähe in das ausgehobene Pflanzloch kurz vor dem
Pflanzen aufzustreuen und vor dem Verfüllen des
Pflanzloches an den Ballenseiten aufzustreichen.
Anforderungen an den Mykorrhiza-Impfstoff:
Die Auswahl des Mykorrhiza-Pilzes muss der Pflanzenart
angepasst sein, damit eine Symbiose erfolgen kann
(siehe hierzu Tabelle des AG, mit Zuordnung der
Mykorrhiza
zur jeweiligen Baumart).

Die Impfstoffe dürfen nicht auf sterilen Substraten
angezogen sein. Der Nachweis über die Freiheit von
zoosporenbildenden Schadpilzen muss erbracht werden und
die Lagerfähigkeit muss mindestens 30 Tage betragen.

Aufwandmenge: 300 ml pro Baum oder nach
Herstellerangaben.

Abrechnung nach bearbeiteten
Einheiten/Baumpflanzungen/Stck.
Menge: 31,000 Stck
Zuordnung: 514

**01.04.0030 Rindenschutz inkl. Voranstrich herstellen - Arbo-Flex**
Schutz der Rinde an Stamm und Hauptästen von Hochstämmen gegen Verdunstung und Sonneneinstrahlung
fachgerecht herstellen,
mittels 2  komponentigem Farbanstrich,
bestehend aus Voranstrich und anschließendem
Farbanstrich mit mind. 5  jährig haftender
Stammschutzfarbe (weiß)
Erzeugnis/Produkt nach Wahl des Bieters:

Voranstrich

......................
(vom Bieter einzutragen)

Hauptanstrich

......................
(vom Bieter einzutragen)

Auf Verlangen des AG ist eine entsprechende
Garantieerklärung des
Herstellers zur Haltbarkeit des Anstriches vorzulegen.

Produkte ohne Nachweis der 5  jährigen
Mindestschutzdauer werden nicht akzeptiert.

Produkt liefern und gemäß Herstellerangaben am Stamm
auftragen:
Stammumfang der Bäume: 18/20 cm
Arbeitshöhe bis ca. 250 cm.

Einschließlich entsprechender Vorreinigung der Rinde
mittels Schleifvlies oder Spezialbürste.
Bearbeitungshinweise des Herstellers sind zu beachten.

Ausführung des Farbanstriches vor Herstellung der
Baumbindung.
Menge: 31,000 Stck

**01.04.0040 Dreibock aus Recycling-Pfählen, 200 cm herstellen**
Baumpfähle aus Recyclingkunststoff, Farbe grau, 200 cm
lang,
Ø 100 mm, liefern, und als Dreibock 100 cm tief in
Baumgrube einrammen,
ohne Beschädigung des Wurzelballens.

Hinweis:
Die Dreibockverankerung wird bewusst nur als halbhohe
Fixierung/
Verankerung der neugepflanzten Bäume in einer Höhe von
ca. 1,00 m über Bodenniveau
eingesetzt.

Ausnahme:
Neupflanzungen entlang außerörtlicher Straßen erhalten
eine Dreibock- Verankerung aus Holzpfählen mit einer
Anbindung in 2 m Stammhöhe.

Einschl. Lattenrahmen aus Rechteckhölzern, Profil ca. 4
x 8 cm,
herstellen und an Dreibock
befestigen (gleichschenkliges
Dreieck)
Bäume mit 3 Kunststoffgurten 6 cm breit binden,
mit Krampen gegen Abrutschen sichern.
Dreiböcke müssen in Höhe u. Lage eine Flucht bilden.

Abrechnung nach Einheiten/Dreiböcke.
Menge: 31,000 Stck

**01.04.0050 Pflanzflächen lockern, von Hand**
Lockerung des Substrates/Bodens von Hand
mit Spaten/Grabgabel etc.,

Ausführung nach erfolgter Baumpflanzung.
Menge: 219,000 m2
Zuordnung: Zu

**01.04.0060 Feinplanum für Pflanzflächen**
Feinplanum für Pflanzflächen:
- zulässige Abweichung von der Sollhöhe 2 cm,
- ebenerdige Anschlüsse an Wege, Plätze, Einfassungen
- Steine über 5 cm Durchm., Wurzelrhizome, Wildkräuter
  u. Unrat auslesen, laden, auf AN-Kippe entsorgen
Abrechnung nach Flächenaufmaßen.

 (mehrere Pflanzbeete bis 20 m² groß)
Menge: 219,000 m²
Zuordnung: 214

#### Titel 01.05 PFLANZENLIEFERUNG

*Hinweis*
Die zu liefernden Pflanzen müssen den Gütebestimmungen
des
Bundes Deutscher Baumschulen (BDB) und für
Baumschulpflanzen
der FLL entsprechen. Die Pflanzenlieferung versteht
sich frei Baustelle,
einschl. aller Verpackungsmaterialien, evtl.
erforderlicher Zwischeneinschlag und Pflege der Pflanzen im Einschlag.

Verpackungsmaterialien werden Eigentum des AN und sind
zu beseitigen.

Ersatzlieferungen in Größen und Arten bedürfen der
Zustimmung
durch den Bauherrn/Auftraggeber.
Am Ballen und am Habitus beschädigte Pflanzen werden
zurückgewiesen.

Für während in der vereinbarten Pflegezeit ausgefallene
Gehölze ist Ersatz zu leisten.

Die Pflanzenlieferung ist vom AG abnehmen zu lassen.

*Hinweis*
Bäume

Die zu liefernden Bäume werden in Friesenheim, siehe
Pläne gepflanzt.
Die genauen Standorte werden vom Auftraggeber vor Ort
angegeben.

*Hinweis*
Hochstämme - STU 18/20
- als Straßenbäume für Verkehrsflächen -
Stammhöhe mindestens 220 cm!

**01.05.0010 Gymnocladus dioicus, Hochstamm STU 18-20**
Gymnocladus dioicus - Geweihbaum
Hochstamm, STU 18 - 20
3xv, mDb, aus extra weitem Stand
Alleebaum,  Kronenansatz bei 2,20 m
Menge: 14,000 Stck

**01.05.0020 Quercus ilex, Hochstamm STU 18-20**
Quercus ilex - Steineiche
3xv, mDb, aus extra weitem Stand
Hochstamm, STU 18 - 20
Alleebaum,  Kronenansatz bei 2,20 m
Menge: 4,000 Stck

**01.05.0030 Quercus robur `Fastigiata`, Hochstamm 18-20**
Quercus robur `Fastigiata`  -  Säulen-Eiche
H. 4xv.,  m.Db.,  Stammumfang 18 - 20 cm
Kronenansatz bei 2,20 m
Menge: 1,000 Stck
Zuordnung: 514

**01.05.0040 Quercus robur `Fastigiata`**
Quercus robur `Fastigiata`  -  Säulen-Eiche
H. 5xv.,  m.Db., 350-400cm
Menge: 8,000 Stck
Zuordnung: 514

#### Titel 01.06 FERTIGSTELLUNGSPFLEGE

*Hinweis*
Vertragsgrundlage
Für die Pflegearbeiten gelten die VOB DIN 18320 sowie
DIN 18916 und 18917
über Fertigstellungspflege bei Vegetationsflächen.

Pflegebeginn
Der Beginn der Pflegearbeiten erfolgt nach Ausführung
der Pflanzarbeiten in Rücksprache mit der Bauleitung
und ist gegebenenfalls auch kurzfristig nach
Aufforderung durch den AG zu beginnen und auszuführen.

Die Pflegearbeiten umfassen alle Leistungen, die zur
Unterhaltung der Baumquartiere und ihrer Oberflächen
(Baumscheibe/Grünstreifen/Beet) im Anschluss an die
Pflanzung
(voraussichtlich Ende 2026) im 1. Jahr
erforderlich werden.

Ende des Pflegezeitraumes:
Die Arbeiten der Fertigstellungspflege gelten mit
Beendigung der Vegetationsperiode am 31.10. des
jeweiligen Jahres als beendet, und gehen anschließend
in die Entwicklungspflege über.

Auf Verlangen des AG kann zu einem früheren Zeitpunkt
ca. Mitte Oktober der bisherige Anwachserfolg der
nachgepflanzten Bäume in einer gemeinsamen Begehung
festgestellt und dokumentiert werden.

Für Bäume, die im Zeitraum der Fertigstellungspflege
nicht angewachsen, verkümmert oder vertrocknet sind,
ist unmittelbar in der darauffolgenden Vegetationsruhe
bis zum folgenden
Frühjahr auf Kosten des AN Ersatz zu leisten, der in
Baumart und Stammumfang der ursprünglichen
Pflanzenbestellung entspricht.
Alle Erd- sowie Pflanzarbeiten, die für die
Ersatzpflanzung erforderlich werden, gehören ebenfalls
zur Ersatzleistung und sind in Eigenregie des AN zu
regeln und abzuwickeln.

Achtung:
Bei Ersatzpflanzungen beginnt die Fertigstellungspflege
erneut nach erfolgter Pflanzung.

Die formelle Abnahme der ausgeschriebenen
Baumpflanzungen erfolgt erst nach Beendigung
der Entwicklungspflege nach weiteren 2 Jahren.

An die Fertigstellungspflege schließt sich für 2
weitere Jahre die Entwicklungspflege an.

Achtung: in nachfolgenden Wässerpositionen ist als
Wässernachweis die Benutzung eines Standrohrs von der
TWL vebindlich ausgeschrieben.
Wir weisen darauf hin, dass die TWL zwei Typen
Standrohre mit Durchlass 6,00 m³ und 10,00 m³ ausgibt.
(Laut neuester Info werden zur Zeit, nach einer
schriftlichen Bestätigung, dass das gewonnene Wasser
nicht als Trinkwasser gewonnen wird, Standrohre mit
einem Durchlass von 10 m3/Std. ausgegeben).
Die Verwendung TWL Standrohres ist verbindlich.
Alle in diesem Zusammenhang erforderlichen Leistungen
sind einzukalkulieren.
Jeweils bei Übernahme als auch bei der Abgabe des
Standrohres ist der Zählerstand von Seiten der TWL auf
dem " Übergabeschein" zwecks  nachvollziehbarer
Wassermengen dokumentieren zu lassen!
Der Übergabeschein ist jeweils an dem entsprechenden
Tag der Übernahme bzw. der Abgabe des Standrohres der
Bauleitung per E-Mail zukommen zu lassen.

Leistungen und Vergütungen
Sämtliche Leistungen sind vor Ausführungsbeginn
anzuzeigen und nach Beendigung unverzüglich
rapportieren zu lassen.
Die Rapporte sind am Tag der Ausführung zur
Unterschrift dem Bauleiter per Mail vorzulegen.

Achtung:
In die Einheitspreise sind alle Maßnahmen einzurechnen,
die für eine ordentliche Verkehrssicherung und
Absicherung der Pflegekolonne gemäß RSA 21 (Richtlinien
zur Sicherung von Arbeitsstellen) + MVAS '99 (Merkblatt
zur Verkehrssicherung von Arbeitsstellen an Straßen)
der ASR A5.2, und den ZTV SA 97 erforderlich sind.
Auf Verlangen des AG hat der AN an stark befahrenen
Straßen eine verkehrsrechtliche Genehmigung zur
Ausführung der Pflegearbeiten einzuholen.

Die Gebühren und Aufwendungen des AN zur Einholung der
verkehrsrechtlichen AO werden gesondert vergütet.
Angeordnete Beschilderungen, Absperrungen etc. werden
nicht gesondert
vergütet und sind in die Einheitspreise
einzukalkulieren.

**01.06.0010 Verkehrsrechtliche Genehmigung für 1 Jahr einholen und nachweisen**
Besondere Verkehrssicherung für Pflegearbeiten im
Verkehrsraum
erbringen, wie in Position 01.01.0020. ausführlich
beschrieben,
jedoch als Pauschale für eine jährlich geltende
Genehmigung der Straßenverkehrsbehörde für mäßig bis
schwach befahrene Straßen

einschließlich aller Aufwendungen.
Menge: 1,000 Stck

**01.06.0020 Einzelbäume wässern, 100 - 120 ltr./Arbeitsgang/ 20 AG**
Wässern der Bäume,
Mindestwassermenge je Arbeitsgang/Baum:
100  120 ltr. (in mehreren Gaben,
Wassermenge entspricht einem Gießranddurchmesser von
ca. 70 bis 80 cm),
das Wasser, Schläuche etc. sind zu stellen; Abrechnung
nach bewässerten Einheiten.

voraussichtliche Anzahl der Arbeitsgänge in 2026/27: 20
AG
(Gesamtmenge 20 Arbeitsgänge x 31 St. (Bäume) =
620 Stck.)

Um die ausgebrachte Wassermenge kontrollieren zu
können, ist ein Standrohr von der TWL (Techn. Werke
Ludwigshafen) zu verwenden.
Der Zählerstand bei Wässerbeginn u. bei Wässerende ist
dem Bauleiter mitzuteilen.

Der genaue Tag der Wässerung ist rechtzeitig vor
Ausführung anzuzeigen zwecks Kontrolle.
Einschl. Kontrolle des Gießrandes; unvollständig
geschlossene
oder beschädigte Gießrandeinfassungen sind vor dem
nächsten
Wässergang zu richten oder zu ersetzen.
Menge: 620,000 Stck

**01.06.0030 Baumscheiben pflegen**
Baumscheiben pflegen:
Nach Aufforderung durch den AG oder nach Erfordernis

trockene und beschädigte
Pflanzenteile entfernen,

Stammausschläge fachgerecht
entfernen, Wildkräuter mit Wurzel entfernen.
Baumscheiben in Rasenflächen ausmähen.

Die Bindungen der Bäume prüfen u. ggf. richten,
evtl. vorhandenen Müll und Unrat aufsammeln.
Wildkräuter u. Schnittgut, Müll u. Unrat laden und auf
AN- Kippe geordnet entsorgen.
Voraussichtliche Anzahl der Arbeitsgänge
in 2027: 6 Stck.
Zu pflegende Fläche Baumscheiben: ca. 219 m².

6 Arbeitsgänge x 219 m² = 1.314 m²
Menge: 1314,000 m²

#### Titel 01.07 ENTWICKLUNGSPFLEGE 2 JAHRE

*Hinweis*
Vertragsgrundlage
Für die Pflegearbeiten gelten die VOB DIN 18320, DIN
18916 sowie
DIN 18919 über Entwicklungspflege bei
Vegetationsflächen.

Pflegebeginn
Der Beginn der Pflegearbeiten wird von den
Vertragspartnern gemeinsam festgelegt oder beginnt mit
der Vegetationsperiode nach Ablauf der
Fertigstellungstellungspflege im folgenden Frühjahr
(2026).

Die Pflegearbeiten umfassen alle Leistungen, die zur
Unterhaltung der Baumquartiere und ihrer Oberflächen
(Baumscheibe/Grünstreifen/Beet) im Anschluß an die
Fertigstellungspflege
im 2.  und 3. Standjahr (2026 - 2027) erforderlich
werden.
Die Pflegearbeiten sind gegebenenfalls kurzfristig auf
Anordnung der Bauleitung zu beginnen und auszuführen.

Ende des Pflegezeitraumes:
Die beauftragten Leistungen der Entwicklungspflege
enden mit Abschluss der Vegetationsperiode
am 31.10. des jeweiligen Jahres oder zu einem späteren
Zeitpunkt, falls noch ein Kronenschnitt angeordnet
wird.

Der Anwachserfolg der ausgeschriebenen Pflanzleistungen
wird zu einem vereinbarten Termin im Rahmen einer
gemeinsamen Begehung festgestellt und dokumentiert (?
formelle Abnahme).
Für Bäume, die im Zeitraum der Entwicklungspflege nicht
angewachsen, verkümmert oder vertrocknet sind, ist
unmittelbar in der darauffolgenden Vegetationsruhe bis
zum folgenden
Frühjahr auf Kosten des AN Ersatz zu leisten, der in
Baumart und Stammumfang der ursprünglichen
Pflanzenbestellung entspricht.
Alle Erd- sowie Pflanzarbeiten, die für die
Ersatzpflanzung erforderlich werden, gehören ebenfalls
zur Ersatzleistung und sind in Eigenregie des AN zu
regeln und abzuwickeln.

Achtung:
Für Ersatzpflanzungen ist im Anschluss immer eine
vollständige, 3- jährige Fertigstellungs  und
Entwicklungspflege zu erbringen, auch nach Abnahme der
erfolgten Gesamtmaßnahme.
Eine Verkürzung der 3  jährigen Pflege ist nur nach
Zustimmung des AG möglich.

Achtung:
In nachfolgenden Wässerpositionen ist als
Wässernachweis die Benutzung eines Standrohrs von der
TWL vebindlich ausgeschrieben.
Wir weisen darauf hin, dass die TWL zwei Typen
Standrohre mit Durchlass 6,00 m³ und 10,00 m³ ausgibt.
(Laut neuester Info werden zur Zeit, nach einer
schriftlichen Bestätigung, dass das gewonnene Wasser
nicht als Trinkwasser gewonnen wird, Standrohre mit
einem Durchlass von 10 m3/Std. ausgegeben).
Die Verwendung TWL Standrohres ist verbindlich.
Alle in diesem Zusammenhang erforderlichen Leistungen
sind einzukalkulieren.
Jeweils bei Übernahme als auch bei der Abgabe des
Standrohres ist der Zählerstand von Seiten der TWL auf
dem " Übergabeschein" zwecks  nachvollziehbarer
Wassermengen dokumentieren zu lassen!
Der Übergabeschein ist jeweils an dem entsprechenden
Tag der Übernahme bzw. der Abgabe des Standrohres der
Bauleitung per E-Mail zukommen zu lassen.

Leistungen und Vergütungen
Sämtliche Leistungen sind vor Ausführungsbeginn
anzuzeigen  und nach Beendigung
unverzüglich rapportieren zu lassen.
  Die Rapporte sind am Tag der
Ausführung zur Unterschrift dem Bauleiter per Mail
vorzulegen.

Achtung:
In die Einheitspreise sind alle Maßnahmen einzurechnen,
die für eine ordentliche Verkehrssicherung und
Absicherung der Pflegekolonne gemäß RSA 21 (Richtlinien
zur Sicherung von Arbeitsstellen) + MVAS '99 (Merkblatt
zur Verkehrssicherung von Arbeitsstellen an Straßen)
der ASR A5.2, und den ZTV SA 97 erforderlich sind.
Auf Verlangen des AG hat der AN an stark befahrenen
Straßen eine verkehrsrechtliche Genehmigung zur
Ausführung der Pflegearbeiten einzuholen.

Die Gebühren und Aufwendungen des AN zur Einholung der
verkehrsrechtlichen AO werden gesondert vergütet.
Angeordnete Beschilderungen, Absperrungen etc. werden
nicht gesondert
vergütet und sind in die Einheitspreise
einzukalkulieren.

**01.07.0010 Verkehrsrechtliche Genehmigung für 1 Jahr einholen und nachweisen**
Besondere Verkehrssicherung für Pflegearbeiten im
Verkehrsraum
erbringen, wie in Position 01.01.0020. ausführlich
beschrieben,
jedoch als Pauschale für eine jährlich geltende
Genehmigung der Straßenverkehrsbehörde für
mäßig bis schwach befahrene Straßen einschließlich
aller Aufwendungen.

Abrechnung nach Nachweis der Genehmigungen.
Für die Jahre 2028 und 2029 sind 2 Genehmigungen
erforderlich.
Menge: 2,000 Stck

**01.07.0020 Einzelbäume wässern, 100 - 120 ltr., 40 AG**
Wässern der Bäume,
Mindestwassermenge je Arbeitsgang/Baum:
ca. 100  120 ltr. (in mehreren Gaben),
das Wasser, Schläuche etc. sind zu stellen; Abrechnung
nach bewässerten Einheiten.

Voraussichtliche Anzahl der Arbeitsgänge:
25 St./in 2028 (1.Jahr, Entwicklungspflege)
25 St./in 2029 (2.Jahr, Entwicklungspflege)

(Gesamtmenge: 50 Arbeitsgänge x 31 Bäume =  1.550
Stck).

Der genaue Tag der Wässerung ist rechtzeitig vor
Ausführung anzuzeigen zwecks Kontrolle.
Um die ausgebrachte Wassermenge kontrollieren zu
können, ist ein Standrohr von der TWL (Techn. Werke
Ludwigshafen) zu verwenden.
Der Zählerstand bei Wässerbeginn u. bei Wässerende ist
dem Bauleiter mitzuteilen.
Menge: 1550,000 Stck

**01.07.0030 Baumscheiben pflegen, 12 Arbeitsgänge**
Baumscheibe pflegen:
Nach Aufforderung durch den AG trockene und beschädigte
Pflanzenteile entfernen, Stammausschläge fachgerecht
entfernen, Wildkräuter mit Wurzel entfernen.
Baumscheiben in Rasenflächen ausmähen.
Die Bindungen der Bäume prüfen u. ggf. richten,
Müll und Unrat, soweit vorhanden, aufsammeln.
Wildkräuter u. Schnittgut, Müll u. Unrat laden und auf
AN- Kippe geordnet entsorgen.
Kalkuliert werden 6 Pflegegänge pro Jahr.
Voraussichtliche Anzahl der Arbeitsgänge:
6 St./ in 2028 (1.Jahr, Entwicklungspflege)
6 St./ in 2029 (2. Jahr, Entwicklungspflege)

Zu pflegende Fläche Baumscheiben: ca. 219 m².

12 Arbeitsgänge x 219 m² = 2.628 m²
Menge: 2628,000 m²

**01.07.0040 Bäume flüssig düngen, 2. + 3. Standjahr**
Düngung der Bäume mit Spezialdünger
zur Erhaltungsdüngung, Vitalisierung und Regeneration
von Bäumen auf allen Standorten,
Art des Düngers: Spezialdünger zur Baumstärkung
Nährstoffzusammensetzung: 6 + 5 + 11 + B + Cu
Erzeugnis/Produkt: nach Wahl des Bieters:

......................
(Bietereintrag)

Dünger liefern und in empfohlener Dosierung des
Herstellers mit
Wasser verdünnen (Wasser liefern), und im Bereich des
Wurzelballens
  in mehreren Gaben ausbringen.

Düngezeitpunkt: Mai  Juni oder nach Aufforderung durch
den AG
Anzahl der Arbeitsgänge: pro Jahr 1 Arbeitsgang

Ausführung in 2028: 1 Arbeitsgang
Ausführung in 2029:1 Arbeitsgang

31 Stück Bäume x 1 Arbeitsgang x 2 Jahre = 62 Stück.

Auf Verlangen des AG ist das Produktdatenblatt des
Herstellers dem AG
vor Ausführung der Leistung zu übermitteln oder
auszuhändigen.

Abrechnung nach bearbeiteten Einheiten/Anzahl der Bäume
und Lieferschein
als Nachweis der erbrachten Düngermenge.
Menge: 62,000 Stck

**01.07.0050 Zulage, organ.- mineralischer Flüssigdünger auf Meeresalgenbasis**
Zulage zu vorbeschriebener Position
"Bäume flüssig düngen", für
Beimischung eines Spezialdüngers aus
Meeresalgenextrakt,
zur Vitalisierung und Förderung des Wurzelwachstums,
Art des Düngers: organisch- mineralischer Flüssigdünger
auf Basis von Meeresalgenextrakt, Aminosäuren und
Vitaminen
Nährstoffzusammensetzung: NK  Düngerlösung 5 + 5.
Erzeugnis/Produkt nach Wahl des Bieters:

.....................
  (Bietereintrag)

Nährlösung liefern, und wie zuvor ausführlich
beschrieben,
zusammen mit dem Dünger aus Pos. 1.7.0040.
in empfohlener Dosierung des Herstellers mit Wasser
verdünnt,
(Wasser liefern) im Bereich des Wurzelballens in
mehreren Gaben ausbringen.

Düngezeitpunkt: Mai/Juni oder nach Aufforderung durch
den AG
Anzahl der Arbeitsgänge: pro Jahr 1 Arbeitsgang

Ausführung in 2028: 1 Arbeitsgang
Ausführung in 2029:1 Arbeitsgang

31 Stück Bäume x 1 Arbeitsgang x 2 Jahre = 62 Stück.

Auf Verlangen des AG ist das Produktdatenblatt des
Herstellers dem AG
vor Ausführung der Leistung zu übermitteln oder
auszuhändigen.

Abrechnung nach bearbeiteten Einheiten/Anzahl der Bäume
und
Lieferschein als Nachweis der erbrachten Düngermenge.
Menge: 62,000 Stck

**01.07.0060 Kronenerziehungsschnitt nach ZTV Baumpflege**
Kronenerziehungsschnitt der neugepflanzten Bäume nach
ZTV Baumpflege ausführen, dabei ist insbesondere auf
eine der Baumart
entsprechende Kronenausbildung zu achten.

Hinweis:
Leittriebe dürfen nur im Falle erheblicher
Beschädigungen und nur nach vorheriger Rücksprache und
Zustimmung durch den AG eingekürzt oder beschnitten
werden.

Zeitpunkt: nach Laubfall im Spätjahr oder nach
Aufforderung durch den AG,
Anzahl der Arbeitsgänge: 1 Stck./Baum

Rückschnitt laden, abfahren und entsorgen, einschl.
aller Entsorgungsgebühren.

Etwaige Mehraufwendungen für
Verkehrssicherungsmaßnahmen
(Absperrungen, Schrankenzäune, Beschilderungen etc.)
werden nicht gesondert vergütet und sind in die
Einheitspreise einzurechnen.

Die Abstimmung mit der Verkehrsbehörde hat der AN
eigenverantwortlich
zu regeln; die Vorgaben und Auflagen der
Verkehrsbehörde sind strengstens
einzuhalten.

Abrechnung nach bearbeiteten Einheiten/Bäumen/Stck.

Hinweis:
Erfordernis und Umfang des Erziehungsschnittes sind
vorher mit der Bauleitung abzustimmen.
Der Zeitpunkt der Ausführung ist dem AG mit einem
Vorlauf von 2 - 3 Werktagen mitzuteilen.
Der AG behält sich vor, abhängig von der Baumart und
dem jeweiligen Erscheinungsbild der Bäume auf den
Kronenschnitt in der ein oder anderen Straße
gegebenenfalls zu verzichten.

Der Auftragsumfang ist daher ebenfalls mit dem AG vor
Ausführung der Leistung abzustimmen.
Menge: 31,000 Stck

#### Titel 01.08 BODENABFUHR UND ENTSORGUNG

*Hinweis*
Grundsätzlich gilt:

Der Aushub aus den Baumquartieren ist nach den aktuell
geltenden Vorschriften des
Kreislaufwirtschaftsgesetzes, der EBV und der
Bodenschutzverordnung behandeln und zu entsorgen.

Eine Zwischenlagerfläche kann nicht zur Verfügung
gestellt werden.

Daher sind der Aushub und anfallende Stoffe direkt an
der Entnahmestelle zu laden,
und einer fachgerechten, ordentlichen und
nachvollziehbaren Entsorgungsstelle zuzuführen.

Für die Behandlung von belastetem Aushub gelten
zusätzliche Regelungen (siehe auch Vorbemerkungen in
den Allgemeinen Baubeschreibung, Behandlung von Boden
und Ersatzbaustoffen).

Von Seiten des AG werden auch die
Baumstandorte/Baumquartiere ohne Altlastenverdachten im
Vorfeld der Baumaßnahme anhand von insitu  Schürfproben
untersucht, so dass für alle betreffenden Straßen,
in denen Nachpflanzungen geplant sind, Ergebnisse zur
Bodenanlaytik und zur Klassifizierung des Aushubs gemäß
EBV und DepVO vorliegen.

Für den Fall, dass beim Aushub der als unbelastet
eingestuften Baumquartiere das Aushubmaterial optisch
oder geruchsmäßig auffällig ist, ist umgehend die
Bauleitung zu verständigen und der
Aushub bis zur weiteren Abklärung zu separieren, zu
sichern und abzuplanen.

Für belasteten Aushub kann nach Rücksprache mit
Entsorgungsunternehmen  (z.B. Remex/ Mannheim), auf
deren Gelände eine Zwischenlagerung erfolgen.
Nach erneuter Beprobung erfolgt dann durch das
Entsorgungsunternehmen die weitere und abschließende
Verwertung des Aushubs.
Die Annahmegebühren der Entsorger für den angelieferten
Aushub und andere Stoffe sind grundsätzlich in die
Einheitspreise einzurechnen, soweit nicht ausdrücklich
eine bauseitige Kostenübernahme durch den AG angegeben
ist.

Um die Entsorgung nachvollziehen zu können, wird vom AN
mit der Angebotsabgabe eine Angabe über die
voraussichtlichen Entsorgungsunternehmen und/oder
Deponien gefordert.

Die Angabe des Entsorgers wird in den nachfolgenden,
relevanten Positionen erforderlich.

**01.08.0010 Asphaltoberbau laden und entsorgen**
Asphaltbefestigung/ Bituminöser Oberbau, teerfrei,
auf Lkw laden, zu einer Kippe nach Wahl
des AN abfahren und entsorgen,
einschl. aller Gebühren.

Abrechnung nach Wiegescheinen.
Menge: 4,000 t
Zuordnung: 594

**01.08.0020 Zulage, Abfuhr und Entsorgung, Asphalt teerhaltig**
Zulage für Abfuhr und Entsorgung von
Asphaltbefestigungen wie zuvor beschrieben,
jedoch Asphalt teerhaltig (PAK > 30 mg/kg).

Der anfallende Asphaltaufbruch muss unter dem
Abfallschlüssel 170301* (kohlenteerhaltige
Bitumengemische), Dep. Kl.I, einer fachgerechten
Entsorgung
zugeführt werden.
Asphaltaufbruch laden, abfahren und entsorgen, einschl.
aller Gebühren für die Entsorgung und einschl. aller
Transportkosten.

Abrechnung nach Wiegescheinen.
Menge: 4,000 t
Zuordnung: 594

**01.08.0030 Aushub, unbelastet, laden, und entsorgen**
Aushub aus Baumquartieren,
auf Lkw laden,
nach Beprobung und Analyse als unbelastet geltend,
(BM  0/BG  0), auf AN Deponie abfahren, einschl.
aller Transportkosten.

Die Mengenermittlung erfolgt nach Aufmaß/ Ermittlung
des Aushubvolumens an der Entnahmestelle, sowie der
Lieferscheine.
Menge: 330,000 m³
Zuordnung: 594

**01.08.0040 Bodenmaterial BM-0, laden und entsorgen**
Bodenmaterial der Klasse 0, BM- 0
(entspricht Bodenmaterial Z 0 nach LAGA TR Boden),
auf Lkw laden,
zu einem Entsorgungsunternehmen nach Wahl des AN

.....................
(Bietereintrag)

abfahren und auf Nachweis entsorgen, einschl. aller
Entsorgungsgebühren.

Abrechnung nach Wiegescheinen/Entsorgungsnachweis.

Hinweis:
Angabe des AN unter "Bietereintrag" gilt auch für die
nachfolgenden Klassifizierungen,
BM - 0* und BM-F0*.
Menge: 1,000 t
Zuordnung: 594

**01.08.0050 Bodenmaterial BM-0*, laden und entsorgen**
Bodenmaterial der Klasse 0*, BM- 0*,
(entspricht Bodenmaterial Z 0* nach LAGA TR Boden),
auf Lkw laden,
abfahren und auf Nachweis entsorgen, einschl. aller
Entsorgungsgebühren.

Abrechnung nach Wiegescheinen/ Entsorgungsnachweis.
Menge: 1,000 t
Zuordnung: 594

**01.08.0060 Bodenmaterial BM-F0*, laden, entsorgen**
Bodenmaterial der Klasse F0*, BM- F0*,
(entspricht Bodenmaterial Z 1.1 nach LAGA TR Boden),
auf Lkw laden,
abfahren und auf Nachweis entsorgen, einschl. aller
Entsorgungsgebühren.

Abrechnung nach Wiegescheinen/Entsorgungsnachweis.
Menge: 1,000 t
Zuordnung: 594

**01.08.0070 Bodenmaterial BM-F1, laden, entsorgen**
Bodenmaterial der Klasse F1, BM- F1,
(entspricht Bodenmaterial Z 1.2 nach LAGA TR Boden),
auf Lkw laden,
zu einem Entsorgungsunternehmen nach Wahl des AN

..........................
(Bietereintrag)

abfahren und auf Nachweis entsorgen, einschl. aller
Entsorgungsgebühren.

Abrechnung nach Wiegescheinen/Entsorgungsnachweis.

Hinweis:
Angabe des AN unter "Bietereintrag" gilt auch für die
nachfolgenden Klassifizierungen,
BM - F2 und BM - F3.
Menge: 1,000 t

**01.08.0080 Bodenmaterial BM-F2, laden, entsorgen**
Bodenmaterial der Klasse F2, BM - F2,
(entspricht Bodenmaterial Z 2 nach LAGA TR Boden),
auf Lkw laden,
abfahren und auf Nachweis entsorgen, einschl. aller
Entsorgungsgebühren.

Abrechnung nach Wiegescheinen/Entsorgungsnachweis.
Menge: 1,000 t

**01.08.0090 Bodenmaterial BM -F3, laden und entsorgen**
Bodenmaterial der Klasse F3, BM  F3,
auf Lkw laden,
abfahren und auf Nachweis entsorgen, einschl. aller
Entsorgungsgebühren.

Abrechnung nach Wiegescheinen/Entsorgungsnachweis.
Menge: 1,000 t

**01.08.0100 Bodenmaterial > BM F3, Dep.Kl. 0, laden und entsorgen**
Bodenmaterial > BM F3,
Aushub gilt gemäß Beprobung und Analyse als belastet,
Einstufung Dep. Kl. 0,
auf Lkw laden,
zu einem Entsorgungsunternehmen nach Wahl des AN

..........................
(Bietereintrag)

abfahren und entsorgen,
einschl. aller Entsorgungsgebühren.

Abrechnung nach Wiegescheinen/Entsorgungsnachweis.

Hinweis:
Für die Behandlung, Transport und die Entsorgung von
belastetem Aushub gelten die näher genannten Vorgaben
sowie die jeweils gültigen Bestimmungen.
Menge: 1,000 t

**01.08.0110 Zulage, Bodenmaterial Dep.Kl. I**
Zulage zu vorbeschriebener Position,
für Laden, Transport und Entsorgung von Bodenmaterial,
> BM
F3, Dep. Kl. I.

Abrechnung nach Wiegescheinen/Entsorgungsnachweis.

Entsorgungsunternehmen nach Wahl des AN:

......................
 (Bietereintrag)
Menge: 1,000 t

**01.08.0120 Zulage, Bodenmaterial Dep.Kl. II**
Zulage zu vorbeschriebener Position,
für Laden, Transport und Entsorgung von Bodenmaterial,
> BM
F3, Dep. Kl. II.

Abrechnung nach Wiegescheinen/Entsorgungsnachweis.

Entsorgungsunternehmen nach Wahl des AN:

......................
 (Bietereintrag)
Menge: 1,000 t

**01.08.0130 Betonabbruch laden, abfahren und entsorgen**
Betonabbruch, ohne Bewehrung, nicht schadstoffbelastet,
nicht gefährlicher Abfall, nicht überwachungsbedürftig,
laden, abfahren und entsorgen, einschl. aller
Entsorgungsgebühren.

Abrechnung nach Wiegescheinen/ Entsorgungsnachweis.
Menge: 1,000 t

**01.08.0140 Mineralische Ersatzbaustoffe (MEB) laden und abfahren**
Mineralische Ersatzbaustoffe,
Schotter, oder Schotter-Sand- Gemisch, aus dem
Gehwegoberbau,
Material gilt als unbelastet,
laden, und zur eigenen, weiteren Verwendung
des AN abfahren.

Abrechnung nach Mengenermittlung/Entnahmestelle.
Menge: 25,000 m³

**01.08.0150 Recycling - Baustoffe, Kl. 1, abfahren und entsorgen**
Bauschutt und/oder gemischte, nicht mehr sortierbare
Abfälle aus Boden,
Steinen, Ziegel - oder Trümmerschutt,
nach Beprobung als Recycling- Baustoff der Klasse 1
einzustufen,
(» Bauschutt, Einbauklasse Z 1.2.),
laden, abfahren und entsorgen, einschl. aller
Entsorgungsgebühren.

Abrechnung nach Wiegescheinen/ Entsorgungsnachweis.
Menge: 1,000 t

**01.08.0160 Recycling - Baustoffe, Kl. 2, abfahren und entsorgen**
Leistung wie in vorheriger Position beschrieben,
jedoch anfallende Stoffe
nach Beprobung als Recycling- Baustoff der Klasse 2
einzustufen,
(» Bauschutt, Einbauklasse Z 2.),
laden, abfahren und entsorgen, einschl. aller
Entsorgungsgebühren.

Abrechnung nach Wiegescheinen/ Entsorgungsnachweis.
Menge: 1,000 t

**01.08.0170 Müll (Verpackungen, Mischkunststoffe, etc.) aufnehmen und entsorgen**
Abfälle aus Kunststoff oder Plastik,  (Verpackungen,
Mischkunststoffe, etc.) sammeln,
aufnehmen, laden, abfahren und entsorgen einschließlich
aller Gebühren.

Abrechnung nach Entsorgungsnachweis.
Menge: 1,000 t
Zuordnung: 594

**01.08.0180 Pflanzliche Reststoffe aufnehmen und entsorgen**
Pflanzliche Reststoffe laden,
abfahren und entsorgen,
einschl. aller Entsorgungsgebühren.

Abrechnung nach Wiegescheinen/ Entsorgungsnachweis,
sonst erfolgt keine Anerkennung.
Menge: 1,000 t
Zuordnung: 594

**01.08.0190 Gras- oder Rasennarbe, laden, abfahren, entsorgen**
Gras - oder Rasennarbe aus Pos. 03.01.0060., auf Lkw
laden, abfahren und einer geordneten Entsorgung
zuführen,
einschließlich aller Entsorgungsgebühren.

Abrechnung nach Wiegescheinen/Entsorgungsnachweis.
Menge: 1,000 t
Zuordnung: 594

**01.08.0200 Sand 0/2**
Stoffe liefern und abladen, Sand, Körnung 0/2Abrechnung
nach Lieferscheinen
Menge: 10,000 t
Zuordnung: 514

#### Titel 01.09 STUNDENLÖHNE

*Hinweis*
Stundenlohnarbeiten dürfen nur mit Wissen und auf
ausdrücklicher
Anordnung des Auftraggebers durchgeführt werden.
Der Verrechnungssatz für die jeweilige Arbeitskraft
umfasst sämtliche
Aufwendungen, insbesondere den tatsächlichen Lohn
einschließlich
vermögenswirksamer Leistungen mit den Zuschlägen für
Gemeinkosten (Sozialkassenbeiträge, Winterbauumlage und
dgl.), sowie Lohn-
bzw. Gehaltsnebenkosten und Zuschläge für Überstunden.

Die Stundenlohnzettel sind spätestens zwei Arbeitstage
nach Ausführung
dem Bauleiter in doppelter Ausfertigung zur
Unterschrift vorzulegen, unter
Angabe der Namen und des Berufsstandes der im
Stundenlohn
beschäftigten Personen, der Bauleitung zur
schriftlichen Anerkennung
vorzulegen und mit der Schlussrechnung einzureichen.
Nachträglich eingereichte Stundenlohnzettel werden
nicht anerkannt.
Meister- und Vorarbeiterstunden werden nur dann
vergütet, wenn von
der Bauleitung die Stellung von Aufsichtspersonal
ausdrücklich
schriftlich gefordert wird.

Stehzeiten und zwischenzeitlicher Abzug von Geräten und
LKW´s
werden nicht gesondert vergütet.
Bezahlt werden nur die angeordneten und tatsächlich
geleisteten
Stunden ohne Berücksichtigung der An- und Abmarschwege
sowie
Arbeitspausen.

Ferner ist in den Preisen das Stellen der
erforderlichen Arbeitsgeräte
und Werkzeuge enthalten.
Die eingesetzten Einheitspreise verstehen sich
einschließlich aller
Zuschläge; bei Geräten einschl. Bedienung.

**01.09.0010 Facharbeiter/-in**
Menge: 50,000 Std

**01.09.0020 Helfer/-in**
Menge: 60,000 Std

**01.09.0030 Bagger, 60 - 80 PS einschl. Fahrer**
Bagger, Radlader,  60 - 80 PS einschl. Fahrer
Menge: 40,000 Std

**01.09.0040 Radlader 40 bis 55 kW**
Radlader einschl. Fahrer,
- über 40 bis 55 kW.
Menge: 40,000 Std

**01.09.0050 LKW, 8 - 12 t, einschl. Fahrer**
LKW - Kipper, Allrad, einschl. Fahrer Nutzlast 8 - 12
to
Menge: 40,000 Std

USt %: 19,00
